# Pavimento vinílico heterogéneo

- Propiedad del archivo: CYPE INGENIEROS, S.A.
- Formato: FIEBDC-3/2002
- Divisa: EUR
- Costes indirectos: 3.00 %
- IVA: 21.00 %

## R Revestimientos y trasdosados

### RS Pavimentos

#### RSS Flexibles

**RSS047** m² Pavimento vinílico heterogéneo, modelo Scala 55 Connect PUR "DLW FLOORING", de 4,5 mm de espesor total, con capa de uso de 0,55 mm de espesor, con tratamiento de protección superficial PUR, color Rustic Pine, suministrado en losetas machihembradas y autoportantes, de 30,8x60 cm, instalado sobre base soporte (no incluida en este precio).
Pavimento vinílico heterogéneo, modelo Scala 55 Connect PUR "DLW FLOORING", de 4,5 mm de espesor total, con capa de uso de 0,55 mm de espesor, con tratamiento de protección superficial PUR, color Rustic Pine, suministrado en losetas machihembradas y autoportantes, de 30,8x60 cm; peso total: 8800 g/m²; clasificación al uso, según UNE-EN ISO 10874: clase 23 para uso doméstico; clase 33 para uso comercial; clase 41 para uso industrial; reducción del ruido de impactos 2 dB, según UNE-EN ISO 10140; resistencia al fuego Bfl-s1, según UNE-EN 13501-1, sobre capa fina de nivelación no incluida en este precio. Incluso replanteo, cortes, resolución de encuentros, juntas perimetrales y juntas de dilatación del edificio, eliminación y limpieza final del pavimento.
Incluye: Replanteo y recorte del pavimento. Colocación del pavimento. Limpieza final del pavimento.
Criterio de medición de proyecto: Superficie útil, medida según documentación gráfica de Proyecto, deduciendo los huecos de superficie mayor de 1 m².
Criterio de medición de obra: Se medirá la superficie realmente ejecutada según especificaciones de Proyecto, deduciendo los huecos de superficie mayor de 1 m².

| Código | Ud | Descripción | Rendimiento | Precio | Importe |
|---|---|---|---|---|---|
| mt18pta060rn | m² | Losetas heterogéneas machihembradas y autoportantes, de PVC, modelo Scala 55 Connect PUR, "DLW FLOORING", de 4,5 mm de espesor total, con capa de uso de 0,55 mm de espesor, con tratamiento de protección superficial PUR, color Rustic Pine; peso total: 8800 g/m²; clasificación al uso, según UNE-EN ISO 10874: clase 23 para uso doméstico; clase 33 para uso comercial; clase 41 para uso industrial; reducción del ruido de impactos 2 dB, según UNE-EN ISO 10140; resistencia al fuego Bfl-s1, según UNE-EN 13501-1. (material) | 1.050 | 35.60 | 37.38 |
| op00tra010 |  | Trazador de juntas. | 1.000 | 0.00 | 0.00 |
| op00cor040 |  | Cortadora de bordes. | 1.000 | 0.00 | 0.00 |
| mo026 | h | Oficial 1ª instalador de revestimientos flexibles. (mano de obra) | 0.202 | 17.54 | 3.54 |
| mo064 | h | Ayudante instalador de revestimientos flexibles. (mano de obra) | 0.101 | 16.43 | 1.66 |
| % | % | Costes directos complementarios | 2 % | 42.58 | 0.85 |
|  |  | Costes directos |  |  | 43.43 |
