# Revestimiento decorativo con lámina homogénea de PVC

- Propiedad del archivo: CYPE INGENIEROS, S.A.
- Formato: FIEBDC-3/2002
- Divisa: EUR
- Costes indirectos: 3.00 %
- IVA: 21.00 %

**RDS020** m² Revestimiento decorativo con lámina homogénea de PVC, modelo Walldesign, "DLW FLOORING", de 0,90 mm de espesor, con tratamiento de protección superficial PUR, color Worm Grey, fijación con adhesivo a base de resina acrílica en dispersión acuosa, sobre la superficie regularizada de paramentos verticales interiores.
Revestimiento decorativo con lámina homogénea de PVC, modelo Walldesign, "DLW FLOORING", de 0,90 mm de espesor, con tratamiento de protección superficial PUR, color Worm Grey, fijación con adhesivo a base de resina acrílica en dispersión acuosa, sobre la superficie regularizada de paramentos verticales interiores.
Incluye: Preparación y limpieza de la superficie a revestir. Replanteo de juntas, huecos y encuentros. Corte y preparación del revestimiento. Aplicación del adhesivo. Colocación y fijación del revestimiento. Limpieza del adhesivo sobrante y paso del rodillo aplastajuntas. Resolución del perímetro del revestimiento. Limpieza de la superficie.
Criterio de medición de proyecto: Superficie medida según documentación gráfica de Proyecto, deduciendo los huecos de superficie mayor de 2 m².
Criterio de medición de obra: Se medirá la superficie realmente ejecutada según especificaciones de Proyecto, deduciendo los huecos de superficie mayor de 2 m².

| Código | Ud | Descripción | Rendimiento | Precio | Importe |
|---|---|---|---|---|---|
| mt29cam010 | kg | Adhesivo a base de resina acrílica en dispersión acuosa, para el encolado de revestimientos murales flexibles. (material) | 0.150 | 4.70 | 0.71 |
| mt18pha080j | m² | Lámina homogénea de PVC, modelo Walldesign, "DLW FLOORING", de 0,9 mm de espesor, con tratamiento de protección superficial PUR, color Worm Grey; suministrada en rollos de 200 cm de anchura; peso total: 1600 g/m²; resistencia al fuego B-s2, d0, según UNE-EN 13501-1. (material) | 1.050 | 26.00 | 27.30 |
| mo026 | h | Oficial 1ª instalador de revestimientos flexibles. (mano de obra) | 0.131 | 17.54 | 2.30 |
| mo064 | h | Ayudante instalador de revestimientos flexibles. (mano de obra) | 0.131 | 16.43 | 2.15 |
| % | % | Costes directos complementarios | 2 % | 32.46 | 0.65 |
|  |  | Costes directos |  |  | 33.11 |
