# Pavimento vinílico heterogéneo

- Propiedad del archivo: CYPE INGENIEROS, S.A.
- Formato: FIEBDC-3/2002
- Divisa: EUR
- Costes indirectos: 3.00 %
- IVA: 21.00 %

**RSS047** m² Pavimento vinílico heterogéneo, modelo Scala 30 Connect PUR "DLW FLOORING", de 4,0 mm de espesor total, con capa de uso de 0,30 mm de espesor, con tratamiento de protección superficial PUR, color Rustic Oak Dark, suministrado en losetas machihembradas y autoportantes, de 93,5x15 cm, instalado sobre base soporte (no incluida en este precio).
Pavimento vinílico heterogéneo, modelo Scala 30 Connect PUR "DLW FLOORING", de 4,0 mm de espesor total, con capa de uso de 0,30 mm de espesor, con tratamiento de protección superficial PUR, color Rustic Oak Dark, suministrado en losetas machihembradas y autoportantes, de 93,5x15 cm; peso total: 8000 g/m²; clasificación al uso, según UNE-EN ISO 10874: clase 23 para uso doméstico; clase 31 para uso comercial; clase 41 para uso industrial; reducción del ruido de impactos 2 dB, según UNE-EN ISO 10140; resistencia al fuego Bfl-s1, según UNE-EN 13501-1, sobre capa fina de nivelación no incluida en este precio. Incluso replanteo, cortes, resolución de encuentros, juntas perimetrales y juntas de dilatación del edificio, eliminación y limpieza final del pavimento.
Incluye: Replanteo y recorte del pavimento. Colocación del pavimento. Limpieza final del pavimento.
Criterio de medición de proyecto: Superficie útil, medida según documentación gráfica de Proyecto, deduciendo los huecos de superficie mayor de 1 m².
Criterio de medición de obra: Se medirá la superficie realmente ejecutada según especificaciones de Proyecto, deduciendo los huecos de superficie mayor de 1 m².

| Código | Ud | Descripción | Rendimiento | Precio | Importe |
|---|---|---|---|---|---|
| mt18pta060aa | m² | Losetas heterogéneas machihembradas y autoportantes, de PVC, modelo Scala 30 Connect PUR, "DLW FLOORING", de 4 mm de espesor total, con capa de uso de 0,30 mm de espesor, con tratamiento de protección superficial PUR, color Rustic Oak Dark; peso total: 8000 g/m²; clasificación al uso, según UNE-EN ISO 10874: clase 23 para uso doméstico; clase 31 para uso comercial; clase 41 para uso industrial; reducción del ruido de impactos 2 dB, según UNE-EN ISO 10140; resistencia al fuego Bfl-s1, según UNE-EN 13501-1. (material) | 1.050 | 29.00 | 30.45 |
| mo026 | h | Oficial 1ª instalador de revestimientos flexibles. (mano de obra) | 0.202 | 17.54 | 3.54 |
| mo064 | h | Ayudante instalador de revestimientos flexibles. (mano de obra) | 0.101 | 16.43 | 1.66 |
| % | % | Costes directos complementarios | 2 % | 35.65 | 0.71 |
|  |  | Costes directos |  |  | 36.36 |
