# Pavimento de linóleo

- Propiedad del archivo: CYPE INGENIEROS, S.A.
- Formato: FIEBDC-3/2002
- Divisa: EUR
- Costes indirectos: 3.00 %
- IVA: 21.00 %

## R Revestimientos y trasdosados

### RS Pavimentos

#### RSS Flexibles

**RSS021** m² Pavimento de linóleo, modelo Marmorette LPX "DLW FLOORING", de 2,5 mm de espesor, con tratamiento antiestático, acabado marmolado, Spicy Orange, suministrado en losetas de 61x61 cm, instalado sobre base soporte (no incluida en este precio) y fijado con adhesivo de contacto.
Suministro y colocación de pavimento de linóleo, modelo Marmorette LPX "DLW FLOORING", de 2,5 mm de espesor, con tratamiento antiestático, acabado marmolado, Spicy Orange, suministrado en losetas de 61x61 cm; peso total: 2900 g/m²; clasificación al uso, según UNE-EN ISO 10874: clase 23 para uso doméstico; clase 34 para uso comercial; clase 42 para uso industrial; reducción del ruido de impactos 4 dB, según UNE-EN ISO 10140; resistencia al fuego Cfl-s1, según UNE-EN 13501-1, fijado con adhesivo de contacto a base de resinas acrílicas en dispersión acuosa (250 g/m²), sobre capa fina de nivelación no incluida en este precio. Incluso replanteo, cortes, aplicación del adhesivo mediante espátula dentada, soldado de unión y juntas entre losetas con cordón termofusible, resolución de encuentros, juntas perimetrales y juntas de dilatación del edificio, eliminación y limpieza del material sobrante y limpieza final del pavimento.
Incluye: Replanteo y recorte del pavimento. Aplicación de la capa de adhesivo de contacto. Colocación del pavimento. Soldado de unión y juntas entre losetas. Eliminación y limpieza del material sobrante. Limpieza final del pavimento.
Criterio de medición de proyecto: Superficie medida según documentación gráfica de Proyecto, deduciendo los huecos de superficie mayor de 1 m².
Criterio de medición de obra: Se medirá la superficie realmente ejecutada según especificaciones de Proyecto, deduciendo los huecos de superficie mayor de 1 m².

| Código | Ud | Descripción | Rendimiento | Precio | Importe |
|---|---|---|---|---|---|
| mt18dww010 | kg | Adhesivo de contacto a base de resina acrílica en dispersión acuosa, para pavimento de goma, caucho, linóleo, PVC, moqueta y textil. (material) | 0.250 | 4.62 | 1.16 |
| mt18pla025aa1 | m² | Losetas homogéneas de linóleo, modelo Marmorette LPX "DLW FLOORING", de 61x61 cm y 2,5 mm de espesor, con tratamiento antiestático, obtenida mediante proceso de calandrado y compactado de harinas de corcho y madera, aceite de linaza, resinas y pigmentos naturales, y revestida por su cara inferior con yute; acabado marmolado, Spicy Orange; peso total: 2900 g/m²; clasificación al uso, según UNE-EN ISO 10874: clase 23 para uso doméstico; clase 34 para uso comercial; clase 42 para uso industrial; reducción del ruido de impactos 4 dB, según UNE-EN ISO 10140; resistencia al fuego Cfl-s1, según UNE-EN 13501-1. (material) | 1.050 | 37.90 | 39.80 |
| op00pis010 |  | Pistola de aire caliente para soldadura de materiales termoplásticos. | 1.000 | 0.00 | 0.00 |
| op00tra010 |  | Trazador de juntas. | 1.000 | 0.00 | 0.00 |
| op00cor040 |  | Cortadora de bordes. | 1.000 | 0.00 | 0.00 |
| mo026 | h | Oficial 1ª instalador de revestimientos flexibles. (mano de obra) | 0.239 | 17.54 | 4.19 |
| mo064 | h | Ayudante instalador de revestimientos flexibles. (mano de obra) | 0.120 | 16.43 | 1.97 |
| % | % | Costes directos complementarios | 2 % | 47.12 | 0.94 |
|  |  | Costes directos |  |  | 48.06 |
