# Pavimento vinílico homogéneo

- Propiedad del archivo: CYPE INGENIEROS, S.A.
- Formato: FIEBDC-3/2002
- Divisa: EUR
- Costes indirectos: 3.00 %
- IVA: 21.00 %

## R Revestimientos y trasdosados

### RS Pavimentos

#### RSS Flexibles

**RSS033** m² Pavimento vinílico homogéneo, conductor de electricidad estática, modelo Contour LG2 Conductive "DLW FLOORING", de 2,2 mm de espesor, con propiedades conductivas, Pacific, suministrado en losetas de 60,8x60,8 cm, instalado sobre base soporte (no incluida en este precio) y fijado con adhesivo de contacto.
Pavimento vinílico homogéneo, conductor de electricidad estática, modelo Contour LG2 Conductive "DLW FLOORING", de 2,2 mm de espesor, con propiedades conductivas, Pacific, suministrado en losetas de 60,8x60,8 cm; peso total: 3200 g/m²; clasificación al uso, según UNE-EN ISO 10874: clase 23 para uso doméstico; clase 34 para uso comercial; clase 42 para uso industrial; reducción del ruido de impactos 3 dB, según UNE-EN ISO 10140; resistencia al fuego Bfl-s1, según UNE-EN 13501-1, fijado con adhesivo de contacto a base de resinas acrílicas en dispersión acuosa (250 g/m²), sobre capa fina de nivelación no incluida en este precio. Incluso replanteo, cortes, aplicación del adhesivo mediante espátula dentada, soldado de unión y juntas entre losetas con cordón termofusible, resolución de encuentros, juntas perimetrales y juntas de dilatación del edificio, eliminación y limpieza del material sobrante y limpieza final del pavimento.
Incluye: Replanteo y recorte del pavimento. Aplicación del adhesivo. Colocación del pavimento. Soldado de unión y juntas entre rollos. Eliminación y limpieza del material sobrante. Limpieza final del pavimento.
Criterio de medición de proyecto: Superficie útil, medida según documentación gráfica de Proyecto, deduciendo los huecos de superficie mayor de 1 m².
Criterio de medición de obra: Se medirá la superficie realmente ejecutada según especificaciones de Proyecto, deduciendo los huecos de superficie mayor de 1 m².

| Código | Ud | Descripción | Rendimiento | Precio | Importe |
|---|---|---|---|---|---|
| mt18dww010 | kg | Adhesivo de contacto a base de resina acrílica en dispersión acuosa, para pavimento de goma, caucho, linóleo, PVC, moqueta y textil. (material) | 0.250 | 4.62 | 1.16 |
| mt18pha065a | m² | Losetas homogéneas de PVC, modelo Contour LG2 Conductive "DLW FLOORING", de 60,8x60,8 cm y 2,2 mm de espesor, con una capa conductora en su dorso, que garantiza su constante nivel de conductividad, Pacific; peso total: 3200 g/m²; clasificación al uso, según UNE-EN ISO 10874: clase 23 para uso doméstico; clase 34 para uso comercial; clase 42 para uso industrial; reducción del ruido de impactos 3 dB, según UNE-EN ISO 10140; resistencia al fuego Bfl-s1, según UNE-EN 13501-1. (material) | 1.050 | 42.25 | 44.36 |
| op00tra010 |  | Trazador de juntas. | 1.000 | 0.00 | 0.00 |
| op00cor040 |  | Cortadora de bordes. | 1.000 | 0.00 | 0.00 |
| mo026 | h | Oficial 1ª instalador de revestimientos flexibles. (mano de obra) | 0.216 | 17.54 | 3.79 |
| mo064 | h | Ayudante instalador de revestimientos flexibles. (mano de obra) | 0.120 | 16.43 | 1.97 |
| % | % | Costes directos complementarios | 2 % | 51.28 | 1.03 |
|  |  | Costes directos |  |  | 52.31 |
