# Pavimento vinílico homogéneo

- Propiedad del archivo: CYPE INGENIEROS, S.A.
- Formato: FIEBDC-3/2002
- Divisa: EUR
- Costes indirectos: 3.00 %
- IVA: 21.00 %

**RSS034** m² Pavimento vinílico homogéneo, modelo Contour Antideslizante "DLW FLOORING", de 2,0 mm de espesor, con tratamiento de protección superficial PUR, color Silver, suministrado en rollos de 183 cm de anchura, instalado sobre base soporte (no incluida en este precio) y fijado con adhesivo de contacto.
Pavimento vinílico homogéneo, modelo Contour Antideslizante "DLW FLOORING", de 2,0 mm de espesor, con tratamiento de protección superficial PUR, color Silver, suministrado en rollos de 183 cm de anchura; peso total: 2900 g/m²; clasificación al uso, según UNE-EN ISO 10874: clase 23 para uso doméstico; clase 34 para uso comercial; clase 43 para uso industrial; reducción del ruido de impactos 3 dB, según UNE-EN ISO 10140; resistencia al fuego Bfl-s1, según UNE-EN 13501-1; resistencia al deslizamiento Rd>45 según UNE-ENV 12633, resbaladicidad clase 3 según CTE, fijado con adhesivo de contacto a base de resinas acrílicas en dispersión acuosa (250 g/m²), sobre capa fina de nivelación no incluida en este precio. Incluso replanteo, cortes, aplicación del adhesivo mediante espátula dentada, soldado de unión y juntas entre rollos con cordón termofusible, resolución de encuentros, juntas perimetrales y juntas de dilatación del edificio, eliminación y limpieza del material sobrante y limpieza final del pavimento.
Incluye: Replanteo y recorte del pavimento. Aplicación del adhesivo. Colocación del pavimento. Soldado de unión y juntas entre rollos. Eliminación y limpieza del material sobrante. Limpieza final del pavimento.
Criterio de medición de proyecto: Superficie útil, medida según documentación gráfica de Proyecto, deduciendo los huecos de superficie mayor de 1 m².
Criterio de medición de obra: Se medirá la superficie realmente ejecutada según especificaciones de Proyecto, deduciendo los huecos de superficie mayor de 1 m².

| Código | Ud | Descripción | Rendimiento | Precio | Importe |
|---|---|---|---|---|---|
| mt18dww010 | kg | Adhesivo de contacto a base de resina acrílica en dispersión acuosa, para pavimento de goma, caucho, linóleo, PVC, moqueta y textil. (material) | 0.250 | 4.62 | 1.16 |
| mt18pha010u | m² | Lámina homogénea de PVC, antideslizante de PVC, modelo Contour Antideslizante, "DLW FLOORING", de 2 mm de espesor, con tratamiento de protección superficial PUR, color Silver; suministrada en rollos de 183 cm de anchura; peso total: 2900 g/m²; clasificación al uso, según UNE-EN ISO 10874: clase 23 para uso doméstico; clase 34 para uso comercial; clase 43 para uso industrial; reducción del ruido de impactos 3 dB, según UNE-EN ISO 10140; resistencia al fuego Bfl-s1, según UNE-EN 13501-1; resistencia al deslizamiento Rd>45 según UNE-ENV 12633, resbaladicidad clase 3 según CTE. (material) | 1.050 | 30.68 | 32.21 |
| mo026 | h | Oficial 1ª instalador de revestimientos flexibles. (mano de obra) | 0.216 | 17.54 | 3.79 |
| mo064 | h | Ayudante instalador de revestimientos flexibles. (mano de obra) | 0.120 | 16.43 | 1.97 |
| % | % | Costes directos complementarios | 2 % | 39.13 | 0.78 |
|  |  | Costes directos |  |  | 39.91 |
