# Rodapié flexible de PVC, de 70x20 mm, fijado con adhesivo

- Propiedad del archivo: CYPE INGENIEROS, S.A.
- Formato: FIEBDC-3/2002
- Divisa: EUR
- Costes indirectos: 3.00 %
- IVA: 21.00 %

**RSS100** m Rodapié flexible de PVC, de 70x20 mm, fijado con adhesivo.
Rodapié flexible de PVC, de 70x20 mm, color. Incluso p/p de limpieza y preparación de la superficie soporte, replanteo y fijación del rodapié con adhesivo.
Incluye: Limpieza y preparación de la superficie soporte. Replanteo. Corte, colocación y fijación del rodapié.
Criterio de medición de proyecto: Longitud medida según documentación gráfica de Proyecto, sin incluir huecos de puertas. No se ha incrementado la medición por roturas y recortes, ya que en la descomposición se ha considerado un 5% más de piezas.
Criterio de medición de obra: Se medirá la longitud realmente ejecutada según especificaciones de Proyecto.

| Código | Ud | Descripción | Rendimiento | Precio | Importe |
|---|---|---|---|---|---|
| mt18dww020a | l | Adhesivo de cloropreno, de base solvente monocomponente. (material) | 0.070 | 4.60 | 0.32 |
| mt18rpv010c | m | Rodapié flexible de PVC, de 70x20 mm, color, suministrado en rollos de 50 m de longitud. (material) | 1.050 | 4.00 | 4.20 |
| mo026 | h | Oficial 1ª instalador de revestimientos flexibles. (mano de obra) | 0.090 | 17.54 | 1.58 |
| % | % | Costes directos complementarios | 2 % | 6.10 | 0.12 |
|  |  | Costes directos |  |  | 6.22 |
